# Isofenstereinbau
Angebotsaufforderung (GAEB 90, DA83)
Währung: EUR

## Isofenstereinbau
Datum: 16.07.24

### Bereich 1 Isofenstereinbau

*Hinweis*
B1) ALLGEMEINES
Für Lieferung und Ausführung gelten neben dem
Leistungsverzeichnis:
1. die neuesten DIN-Vorschriften (ausgenommen DIN 1961)
, VDE- und VDI-Richtlinien
2. die Vorschriften der zuständigen Behörden (z.B.
Bauaufsicht, Gewerbeaufsicht, Brandverhütung,
TÜV, Berufsgenossenschaften und Versorgungsbetriebe,
3. die Bestimmungen der Gerüstbauordnung
4. die Festlegungen des jeweiligen
Werkstoffherstellers. Die Werkstoffe müssen den
geforderten Bedingungen der Leistungsbeschreibung
entsprechen.
B2) FACHSPEZIFISCHE NACHWEISE
Fachspezifische Nachweise, z.B. für den Umgang mit
Asbest, PAK, und dergleichen, sind auf Anforderung des
(AG) jederzeit und umgehend zu erbringen
Bei wesentlichen Änderungen z.B. Ausscheiden eines
befähigten Mitarbeiters oder Auslaufen eines
befristeten
Nachweises (z.B. Schweißnachweis) ist der AN
verpflichtet dies unverzüglich beim (AG) schriftlich
anzuzeigen
und ggf. angebotene Aufträge abzulehnen. Ebenso sind
die jeweils gültigen Unfallverhütungsvorschriften zu
beachten und unbedingt einzuhalten.
B3) GEBÄUDESCHÄDEN
Falls dem AN bei der Durchführung von Reparaturarbeiten
weitere Gebäudeschäden bekannt werden (auch an
anderen Gewerken), so hat er dem zuständigen
Kundenbetreuer oder Bauleiter des AG hierüber umgehend
zu
unterrichten.
B4) LAGER- UND ABSTELLFLÄCHEN
Die Errichtung von Lager- und Arbeitsplätzen ist mit
der jeweiligen Bauleitung vorher abzustimmen.
Baustoffe und Bauteile dürfen nicht in den
Treppenhäusern und/oder auf anderen

Verkehrsflächen gelagert werden.
Bauschutt darf grundsätzlich nicht im Gebäude gelagert
werden.
B5) BEDINGUNGEN FÜR DIE ENTSORGUNG VON ABFÄLLEN
Der AN ist verpflichtet, die beim AG anfallenden
Abfälle ordnungsgemäß und sofort zu entsorgen. Zu
diesem
Zweck hat er die einschlägigen Gesetze, Verordnungen
und sonstigen öffentlich-rechtlichen Vorschriften --
z.B. das Kreislaufwirtschafts- und Abfallgesetz -
einzuhalten. Eine Zwischenlagerung von Abfällen ist
nicht
gestattet.
Sollten die für den Transport und die Entsorgung
erforderliche Genehmigungen erlöschen, ist dies dem AG
unverzüglich schriftlich mitzuteilen. Mit Übernahme der
Abfälle durch den AN gehen Eigentum, Gefahr,
Verkehrssicherungspflicht und öffentlich-rechtliche
Verantwortung auf diesen über.
Der AG behält sich vor zu prüfen, ob der AN seinen
Pflichten nachgekommen ist. Hierzu kann der AG Einsicht
nehmen in die vom AN nach öffentlich-rechtlichen
Vorschriften zu führenden Nachweisbücher und in den
Genehmigungsbescheid der angefahrenen
Abfallentsorgungsanlage, dessen Vorlage der AN zu
bewirken hat.
Der AN hat zur Abdeckung aller - sowohl seiner als auch
die des AG sich aus der Abfallbeseitigung
ergebenden Haftungsrisiken unter Einschluß des
Gewässerschäden-Haftungsrisikos auf seine Kosten eine
Haftpflichtversicherung in ausreichender Höhe für
Personen-, Sach- und Vermögensschäden abzuschließen
und dem AG den Abschluß auf Verlangen nachzuweisen.
Diese Regelung läßt die Haftung des AN unberührt.
c) Besondere Technische Vorbemerkungen für
Für die Lieferung und Einbau von Kunststofffenster,
Türen aus PVC-U,
ist vom Auftragnehmer ein Übereinstimmungsnachweis zu
führen und die Produkte
(z.B. im Lieferschein) sind mit dem Ü-Zeichen zu
kennzeichnen.
Hierzu ist eine werkseigene Produktionskontrolle
notwendig. Betriebe, die das RAL-Gütezeichen führen
und/oder nach ISO 9000 zertifiziert sind, erfüllen
diese Voraussetzung automatisch.
seit 01.07.2013 sind alle Fenster und Aussentüren mit
der CE Kennzeichnung die mandatierten
Eigenschaften nach der Produktnorm DIN EN 14351-1 zu
deklarieren.
Die Empfehlungen des Institutes für Fenstertechnik
Rosenheim für die Gütegemeinschaft Kunststoff-Fenster,
Leitfaden Empfehlung vom PFD (Prüfzentrum für
Bauelemente)
Stand Dezember 2012 sind zu berücksichtigen.
Aufmaß, Zeichnungen zur Fensterübersicht und
Fensteraufteilung, Detailzeichnungen sind bei Bedarf in
Abstimmung mit der Bauleitung zu liefern und werden
nicht gesondert vergütet.
Zusätzliche Technisch Bemerkung
Statische Anforderungen:
Die Fensterkonstruktion muss so am Baukörper befestigt
werden, dass alle auf sie einwirkenden Kräfte in den
Baukörper abgeleitet werden. Zusätzliche Lasten aus dem
Baukörper dürfen nicht vom Fenster aufgenommen
werden.
Unter den angenommenen Beanspruchungen darf sich die
Konstruktion nicht mehr als 1/300 bzw.
1/200 der Länge, maximal jedoch 15 mm durchbiegen. Die
Durchbiegung der einzelnen
Verglasungen zwischen den Scheibenkanten darf nicht
über 8mm liegen.
- DIN 1055 Teil 3: Eigen und Nutzlasten für Hochbauten
- DIN 1055 Teil 4: Windlasten
- DIN EN 12210: Fenster und Türen -
Widerstandsfähigkeit bei Windlast - Klassifizierung
- DIN EN 12211: Fenster und Türen -
Widerstandsfähigkeit bei Windlast - Prüfverfahren
Schlagregen- und Fugendurchlässigkeit:
Schlagregendichtheit und Fugendurchlässigkeit müssen
entsprechend der DIN EN 12207 / 12208
ausgeführt werden. Der Widerstand bei Windlast muss den
Normen DIN EN 12210 und DIN 12211
entsprechen.
Wärme- und Feuchtigkeitsschutz:
-Die mit der EnEV festgelegten, für beheizte Wohnräume
geltenden, Mindestanforderungen
an die U-Werte für Fenster und Verglasungen bei der
Sanierung sind einzuhalten.
(Novelle EnEV 2014 voraus. ab Mai 2014)
- Sie betragen: Uw £ 1,3 W/ (m² K); Ug £ 1,1 W/ (m² K)
(EnEV 2009)
- Bei Sonderverglasungen (z. B. Schallschutz,
Einbruchhemmung) dürfen die Werte von:
Uw £ 2,0 W/ (m² K); Ug £ 1,6 W/ (m² K) nicht
überschritten werden.
Die Einwirkung von Schlagregen und Tauwasser ist so zu
begrenzen, dass Schäden vermieden werden.
- DIN 4108 Beiblatt 2: Wärmebrücken - Planungs- und
Ausführungsbeispiele
- DIN EN ISO 10211: Wärmebrücken im Hochbau -
Wärmeströme und Oberflächentemperaturen
Schallschutz:
Für den Schallschutz gelten DIN 4109, sowie DIN EN
20140, DIN EN 717.
Anschlüsse zwischen Fenster- (Türen) und Baukörper sind
unter Beachtung der Anforderungen an die
Schalldämmung der Fenster- (Türen)
auszubilden.(tatsächlicher Lärmpegelbereich)
Alu-Fensterbänke und Blechverkleidungen sind zu
entdröhnen. Hier ist auch die DIN 18360 zu beachten.
Einbruchhemmung:
Für die Einbruchhemmung gelten DIN EN 1627
(Anforderungen und Klassifizierung), DIN EN 1628-1630
(Prüfverfahren), DIN EN 356 (einbruchhemmende
Verglasung), sowie Aushebelschutz-Richtlinien.
Die Einstufung in die Widerstandsklassen RC 1 bis RC 6
ist durch einen gültigen Prüfbericht nachzuweisen.
Für angrenzende Bauteile müssen ebenfalls Anforderungen
nach DIN EN 1627 zugrundegelegt werden.
Nichttransparente Ausfachungen nach DIN EN 356.
Werkstoffe
PVC-U: Es sind nur Kunststoffprofile aus
Qualitätsmarkenrohstoffen auf der Basis eines
weichmacherfreien, hochschlagzähen Polyvinylchlorids
(PVC-U) zugelassen.
Die Formmasse für Frischmaterial muss in den
Materialeigenschaften min. dem Typ:
- ISO 1163-PVC-U, EDLP,082-25-T23, entsprechen.
Für die Qualität der Kunststoffprofile gilt die RAL
Güte- und Prüfbestimmung
Die Hauptprofile müssen den Anforderungen der Klasse A
entsprechen.
Rahmenverbindungen:
Bei geschweißten Rahmenverbindungen muss die Nahtgüte
der Eck- und T-Stöße den Werten der
RAL- GFZ-695 Gütebestimmungen entsprechen.
Eckverbindungen sind im Press-Stumpf-Schweißverfahren
herzustellen. Gehrungen müssen der
Scheibenlast und den funktionellen Belastungen
dauerhaft standhalten.
Bei Riegel und Pfosten sind einwandfrei abdichtende
Schraubverbindungen zugelassen.
Metallteile:
Alle Aussteifungen müssen aus sendzimirverzinkten oder
nicht rostenden Stahl sein.
Dichtungen:
Außendichtungen zwischen Blend- und Flügelrahmen,
sowie zwischen Glas und Glasleiste müssen
systemgerecht sein.
Es dürfen nur vom Systemhersteller zugelassene
Dichtungen verwendet werden.
Alle Dichtungen müssen auswechselbar sein.
Glaseinbau:
Für Verglasungsarbeiten gelten die
Verarbeitungshinweise der Glashersteller,
DIN 18361 (Verglasungsarbeiten)
DIN 18545 (Abdichten von Verglasungen,
Verarbeitungsrichtlinien der Dichtstoffhersteller,
Verarbeitungsrichtlinien der Profilhersteller).
Glasaufbau:
Es dürfen nur Glasscheiben verwendet werden, die im
Randverbund ein Herstellungsdatum und die
technischen Eigenschaften (z. B. U-Wert) aufweisen.
Mehrscheibenverglasungen müssen der
Beanspruchungsgruppe 5, nach DIN 18545, Teil 3,
(Verglasungstabelle vom Institut für Fenstertechnik in
Rosenheim) entsprechen.
Brüstungsscheiben sind raumseitig mit VSG auszuführen.
Zusätzliche Anforderungen siehe Ausschreibungstext.
Der Einbau von Paneelen erfolgt sinngemäß, ggf. mit
Falzverbreiterungsprofilen.
Scheibendicke, Dichtprofile und Glasleisten müssen
aufeinander abgestimmt sein.
Verklotzen:
Tragende Klötze müssen mind. 100 mm lang und gegen
Verrutschen gesichert sein. Trage- und
Distanzklötze sind entsprechend der Flügelöffnungsart,
nach den Richtlinien der techn. Beratungsstelle des
Glaserhandwerks einzusetzen.
Grundsätzlich dürfen keine Holzklötze verwendet werden.
Zur Verwendung kommen nur Klötze aus
weichmacherfreien Kunststoffen.
Beschläge:
Beschläge müssen nach DIN 18357 ausgebildet sein und
den Güte- und Prüfbestimmungen der
Gütegemeinschaft entsprechen. Die Prüfnachweise müssen
auf die geforderten Beanspruchungen und
Flügelgröße ausgestellt sein.
Eck-, Scherenlager und Rollzapfen müssen justierbar
sein. Das Ecklager muss den Flügel bei jeder Stellung
sicher führen und ein Aushebeln durch aufschlagende
Flügel verhindern. Die Ausstellschere muss sicher
verhindern, dass sich der Flügel bei einer
Fehlbedienung aushängt oder aufschlägt.
Bei Kippbeschlägen mit Gestänge muss zusätzlich eine
Sicherungsschere im Falz angebracht werden. Für
Drehbeschläge müssen die Scharniere und Lager im
Eckbereich angebracht werden und verstellbar sein.
Entsprechend der Flügelhöhe sind auf der Bandseite
ausreichend Verriegelungen zu montieren.
Balkon- und / oder Terrassentüren erhalten
Rollschnäpper und Zuziehgriff.
Fußpunktausführung bei Balkon- und/oder Terrassentüren
siehe Positionstext. Blendrahmenschwellen
erhalten einen Alu-Trittschutz.
Fenster im Erdgeschoß (RC 2)
Sämtl. Fenster und Türen im Erdgeschoß erhalten einen
einbruchhemmenden Beschlag, o. gleichw. , mit
Fehlbedienungssperre und
einer unter die Formolive geschraubten Hebelsperre
(statt abschließbarer Formolive)
Montage:
Der Ausgleich von Bewegungen durch
Temperaturveränderungen, Windlasten und
Bauwerksverformungen
muss gewährleistet sein. Die Befestigung muss mit auf
das Mauerwerk abgestimmten Durchsteckdübel oder
Ankern, spannungsfrei erfolgen.
Leitfaden zur Montage von Fenster und Haustüren / 5.
Auflage 2010
Der "Prüf- und Bewertungsstandard der Gütegemeinschaft
für Kunststoff- Fensterprofile" im Qualitätsverband
Kunststofferzeugnisse e.V.
zu berücksichtigen.
Die Anbindung von zusätzlichen Bauteilen an das Fenster
ist nicht zulässig (z.B. Geländer)
Fugenabdichtung:
Die Anschlüsse zum Baukörper müssen den
bauphysikalischen Anforderungen gerecht werden, d. h.
die
Normen zum Wärme-, Feuchtigkeits-, Schallschutz sind
einzuhalten. Die Abdichtung der Fuge muss einen
Dampfdruckausgleich zur Außenseite ermöglichen (somit
Abdichtung innen dichter als außen).
Eine Zweiflankenhaftung ist sicherzustellen, wobei
nichtsaugende Hinterfüllmaterialien einzusetzen sind.
Anschließend sind die Fenster und Fenstertüranlagen
vierseitig zu verleisten.
Fußleisten und Viertelstäbe im Bereich von Fenstertüren
sind vor Einbus der neuen Anlage auszubauen und
im Zuge der Verleistung wieder anzubringen, ggfs. zu
erneuern
Fensterfalzlüfter:
Alle neu eingebauten Fenster sind mit
Fensterfalzlüftern der Fa. Regel-Air auszustatten.
Die Vergütung hierfür ist in den Einheitspreisen der
jeweiligen Fenster enthalten.
Im Preis enthalten ist die Ermittlung des
erforderlichen Typs, sowie Lieferung und Einbau der
Lüfter.
Profilausbildung:
Alle Basisprofile müssen als mind. 5-Kammerprofile
ausgebildet sein. Die äußeren und inneren Sichtflächen
müssen nach RAL 3 mm (Klasse A) und die Profiltiefe
muss min. 70mm betragen.
Die Befestigung aller Beschlagteile muss durch min.
zwei PVC-Wandungen erfolgen.
Blend- und Flügelrahmenfalze müssen nach Vorschrift
entwässert, Glasfalze zusätzlich belüftet werden.
Entwässerungsschlitze müssen min. 6 x 30 mm groß und
entsprechend den Richtlinien angeordnet sein. Ein
öffnen der Verstärkungskammer ist nicht zulässig.
Entwässerungsöffnungen in den Sichtflächen sollen
durch PVC-Kappen abgedeckt werden.
Für dieses Objekt sollen Profile folgender Hersteller
zur Ausführung kommen.
- Inoutic,
- Kömmerling,
- Brügmann,
- Trocal,
- Wavin,
- Thyssen
Folgende Basiswerte sind zugrunde gelegt:
- System Mitteldichtung
- flächenversetzt
Farbton außen Rahmen: weiss
Farbton innen Rahmen & Flügel: weiss
Farbton außen Flügel: weiss
Schallschutzklasse II/III (R´w =35 dB) / oder
Anforderung
---------------------------------------------------
Einbruchhemmung nach DIN EN 1627: RC2 (WK 2) / geprüfte
Sicherheit
Wärmedurchgangskoeffizient Element: = Uw-Wert 1.3 W/m²
K
Wärmedurchgangskoeffizient Verglasung: = Ug-Wert 1.1
W/m² K
Randverbund der Isolierglasscheibe: Alu Kante oder
Warme Kante
Klassifizierung nach EN 12207-12210: B3-5A-3 (gilt für
Binnenland bis 18m )
Schlüssel zur Klassifizierung:
B3 = Widerstandsfähigkeit bei Windlast nach DIN
EN 12210
5A = Schlagregensicherheit DIN EN 12208
3 = Luftdurchlässigkeit DIN EN 12207
Klassifizierung nach EN 12207-12210:
Angebotenes Erzeugnis :
.......................................................
..
(vom Bieter unbedingt anzugeben)
1. Lieferung

#### Abschnitt 1.1 Fenster

**1.1.10 1-flg. Fensterelement**
1- flügeliges Fenster,
mit Drehkipp-Beschlag
und Isolierverglasung
entsprechend den Vorbemerkungen
Größe ca. 1000 x 700 mm,
einschl. Ausbau und Entsorgung des alten Fensters.
Menge: 6,000 St

**1.1.20 1-flg. Fensterelement**
1- flügeliges Fenster
mit Drehkipp-Beschlag links
und Isolierverglasung
entsprechend den Vorbemerkungen
Größe ca. 1000 x 1000 mm,
einschl. Ausbau und Entsorgung des alten Fensters.
Menge: 21,000 St

**1.1.30 1-flg. Fensterelement**
1- flügeliges Fenster
mit Drehkipp-Beschlag links
und Isolierverglasung
entsprechend den Vorbemerkungen
Größe ca. 1000 x 1600 mm,
einschl. Ausbau und Entsorgung des alten Fensters.
Menge: 6,000 St

**1.1.40 1-flg. Fensterelement**
1- flügeliges Fenster
mit Drehkipp-Beschlag links
und Isolierverglasung
entsprechend den Vorbemerkungen
Größe ca. 700 x 1200 mm,
einschl. Ausbau und Entsorgung des alten Fensters.
Menge: 14,000 St

**1.1.50 1-flg. Fensterelement**
1- flügeliges Fenster
mit Drehkipp-Beschlag links
und Isolierverglasung
entsprechend den Vorbemerkungen
Größe ca. 600 x 1300 mm,
einschl. Ausbau und Entsorgung des alten Fensters.
Menge: 15,000 St

**1.1.60 1-flg. Fensterelement**
1- flügeliges Fenster
mit Drehkipp-Beschlag links
und Isolierverglasung
entsprechend den Vorbemerkungen
Größe ca. 300 x 500 mm,
einschl. Ausbau und Entsorgung des alten Fensters.
Menge: 15,000 St

**1.1.70 1-flg. Fensterelement**
1- flügeliges Fenster
mit Drehkipp-Beschlag links
und Isolierverglasung
entsprechend den Vorbemerkungen
Größe ca. 1500 x 1200 mm,
einschl. Ausbau und Entsorgung des alten Fensters.
Menge: 6,000 St

**1.1.80 1-flg. Fensterelement**
1- flügeliges Fenster
mit Drehkipp-Beschlag links
und Isolierverglasung
entsprechend den Vorbemerkungen
Größe ca. 1200 x 1400 mm,
einschl. Ausbau und Entsorgung des alten Fensters.
Menge: 1,000 St

**1.1.90 1-flg. Fensterelement**
1- flügeliges Fenster
mit Drehkipp-Beschlag links
und Isolierverglasung
entsprechend den Vorbemerkungen
Größe ca. 900 x 1400 mm,
einschl. Ausbau und Entsorgung des alten Fensters.
Menge: 6,000 St

**1.1.100 1-flg. Fensterelement**
1- flügeliges Fenster
mit Drehkipp-Beschlag links
und Isolierverglasung
entsprechend den Vorbemerkungen
Größe ca. 1050 x 1600 mm,
einschl. Ausbau und Entsorgung des alten Fensters.
Menge: 13,000 St

**1.1.110 1-flg. Balkontür**
1-flg. Balkontür,
mit Drehkipp-Beschlag,
äußerem Anziehgriff und Schnäpper,
einschl. Isolierverglasung,
entsprechend den Vorbemerkungen
liefern und einbauen,
Größe ca. 900 x 2400 mm,
einschl. Ausbau und Entsorgung des alten Fensters.
Menge: 29,000 St

**1.1.120 2-flg. Fensterelement**
2- flügeliges Fensterelement,
mit Drehkipp-Beschlag rechts und
Drehkipp-Beschlag links
und Isolierverglasung
entsprechend den Vorbemerkungen
Größe ca. 1800 x 1200 mm,
einschl. Ausbau und Entsorgung des alten Fensters.
Menge: 4,000 St

**1.1.130 2-flg. Fensterelement**
2- flügeliges Fensterelement,
mit Drehkipp-Beschlag rechts und
Drehkipp-Beschlag links
und Isolierverglasung
entsprechend den Vorbemerkungen
Größe ca. 1850 x 1600 mm,
einschl. Ausbau und Entsorgung des alten Fensters.
Menge: 37,000 St

**1.1.140 Zulage Kopplungsleiste**
Zulage zu vor beschriebenen Fenstern
für den Einbau von Kopplungsleisten
bei Fenstertüranlagen.
Menge: 30,000 m

**1.1.150 Zulage Ornamentglas**
Zulage für Ornamentglas Neolit.
Menge: 30,000 m2

**1.1.160 Zulage Verbreiterung**
Zulage für Verbreiterung.
Menge: 150,000 m

**1.1.170 Zulage einbruchhemmender Beschlag**
Zulage einbruchhemmender Beschlag
an den Fenstern und der Balkontür im Erdgeschoß.
Menge: 79,000 St

**1.1.180 Zulage 3-fach Verglasung**
Zulage für die 3-fach Verglasung
aller vorgenannten Fenster der
Positionen 1.1.10 bis 1.1.130
mit einem U-Wert von ca. 0,85 W(m2K)
Menge: 1,000 St

#### Abschnitt 1.2 Rolladenpanzer

*Hinweis*
Erneuert werden:
Rolladenpanzer,
Gurt und Gurtwickler mit Zierverkleidung.
Rolläden über 2,50m Breite sind durch
Anordnung zusätzlicher Führungsschienen
zu unterteilen.

Für Rolläden über 4,00 m2 bzw. Spannweiten
über 2,50 m ist ein Untersetzungsgetriebe gefordert.

Rolladenpanzer:
Stäbe aus PVC-Hart, Hohlkammerprofile,
nach aussen gewölbt,
Farbe hellgrau,
Kettenlose Stabverbindung (Einschiebprofile)
ausziehbar, mit Lüftungsschlitzen,
Stab-Nenndicke 14 mm,
Stab-Deckbreite 45-55 mm
Schlußleiste als beschwertes Kunststoffprofil
mit Anschlagschiene aus Aluminium.

**1.2.10 Rolladenerneuerung**
Rolladenerneuerung lt. vorstehender
Einzelbeschreibung.
Abrechnungseinheit je qm Fenster-/ Türfläche
Menge: 90,000 m2

**1.2.20 Rolladenwellen**
Rolladenwellen aus feuerverzinktem Stahlblech,
mit kugelgelagerten Achseinsätzen,
Lagerhaltern und Gurtscheibe
für vorstehende Rolladenpanzer
Menge: 60,000 m

USt %: 19,00
